# Tischler: Fenster
Angebotsaufforderung (GAEB DA XML 3.2, DA83)
Projekt: 172442-1
Währung: EUR
Auftraggeber: Bundesagentur für Arbeit, RIM Chemnitz, vertreten durch:
Ausführungsort: Bildungs- und Tagungsstätte, der Bundesagentur für Arbeit Meißen, Jüdenbergstraße 2
Erstellt mit: BUILDUP, BUILDUP v30.0.0.0, 28.01.2026

## 000 Tischler: Fenster

### 1 Tischlerarbeiten

#### 1.0 Vorbemerkungen

*Hinweis: Hinweise für die Abwicklung und Ausführung der Baumaßnahme*
0.1 Hinweise für die Abwicklung und Ausführung der Baumaßnahme

A. Die Bau- und Instandsetzungsmaßnahme findet bei laufendem Betrieb der BIN statt. Daher kann es zu Einschränkungen im Bauablauf kommen.

Eine entsprechende AK-Anzahl ist vorzuhalten.

Der Ausführungszeitraum ist dringend einzuhalten.

Die daher notwendigen Mehraufwendungen für Sonnabend- und Nachtarbeit sowie Mehrkosten (auch für längere Transportwege etc.) sind in die Einheitspreise mit einzukalkulieren.

B. Dem Bieter wird empfohle, sich vor Angebotsabgabe von den örtlichen Gegebenheiten auf der Baustelle zu informieren.

Terminabsprachen dazu sind über die Vergabestelle vorab zu koordinieren.

C. Hinweise Baustelleneinrichtung
Wasserentnahmestellen und Baustrom werden bauseits bereitgestellt. Die Heranführung zum jeweiligen Arbeitsplatz ist Sache des AN.

Es werden keine zusätzlichen Aufwendungen für Baustelleneinrichtungen vergütet, diese sind in die EP´s einzukalkulieren.

Um Baulärm im Dienstbetrieb zu vermeiden, dürfen nur schallgedämmte Baumaschinen und Werkzeuge eingesetzt werden, der geräuschpegel darf bei Vollbeanspruchung den Wert von 55 dB(A) nicht überschreiten.

D. Angebotene Fabrikate sind anzugeben und in den jeweiligen Positionen einzutragen.

E. entfällt

F. Der Auftragnehmer verpflichtet sich, jede vom Finanzamt vorgenommene Änderung in Bezug auf die vorgelegte Freistellungsbescheinigung (48b EstG) dem Auftraggeber unverzüglich mitzuteilen.

G. Es gilt die VOB Teil B und C als vereinbart.

Nachfolgende Nebenleistungen sind mit den angebotenen EP´s auch ohne besondere Erwähnung im LV oder der VOB/C zur vertraglichen Leistung gehören, abgegolten:
- Ausführung in Arbeitsabschnitten entsprechend der Abstimmung mit dem Nutzer bzw. nach besonderen Anforderungen des AG
- Durchführung der Arbeiten bei laufenden Betrieb
- Staubschutzmaßnahmen
- Einhaltung des Arbeitsschutzes
- Baureinigung

H. Als Verjährungsfrist für Gewährleistungsansprüche werden für die vertragliche Leistung 5 Jahre vereinbart.

Wartungsaufwendungen für den Zeitraum der Gewährleistung sind in die Einheitspreise einzukalkulieren und entsprechend Erfordernis auszuführen.

I. Die Verjährungsfrist für Gewährleistungsansprüche beginnt mit der Abnahme der vertraglichen Leistung.

J. Preisvorbehalte im Sinne von § 15 VOB/A sind nicht vereinbart. Die vertraglichen Einheitspreise bzw. Pauschalpreise sind Festpreise.

K. Bauschutt und Bauabfälle sind sofort in Container zwischenzulagern und regelmäßig gemäß gültiger AVO fachgerecht zu entsorgen. Die Entsorgung ist nachzuweisen. Die Lagerung im Gebäude ist generell nicht gestattet. Die Baubereiche sind bei Arbeitsschluss besenrein zu verlassen.
Kommt der Auftragnehmer dieser Pflicht trotz Mahnung durch den Auftraggeber nicht nach, beauftragt der AG Dritte mit dieser Leistung zu Lasten des AN.

Bei abzubrechenden Stoffen/Bauteilen beinhaltet die vertragliche Leistung auch die ordnungsgemäße Sortierung, Beseitigung und Entsorgung unter Berücksichtigung der jeweils örtlichen Bestimmungen sowie der Einhaltung der neusten AEV.

L.  Der Auftraggeber ist verpflichtet, an den regelmäßig stattfindenden Bauberatungen teilzunehmen, entsprechend der Notwendigkeit erfolgt die Einladung zur Bauberatung durch die örtliche Bauleitung. Sofern in diesen Beratungen zwischen den Parteien Vereinbarungen (insbesondere terminliche) getroffen werden, gelten diese als Vertragsbestandteil, ebenso wie die Protokolle der Bauberatungen.

Die zeichnerischen Unterlagen bzw. Grundrisse, welche gleichzeitig zur Aufmasserbringung verwendet werden müssen, sind beim baubetreuenden Planer schriftlich abzufordern.

M. Die Leistungserbringung muss zwingend im genannten Ausführungszeitraum erfolgen. Aufwendungen für Erhöhung der Mitarbeiteranzahl in erforderlichem Umfang sind bei der Kalkulation im Angebot zu berücksichtigen.

Der AN hat die Fertigstellung seiner Leistungen beim Planungsbüro schriftlich anzuzeigen und zeitnah die Schlussrechnung zu stellen.

Bei Verschiebungen bzw. Überziehung der Vertragstermine hat der AN schriftlich, mit Angabe von Gründen, eine Verzugsmeldung beim Planungsbüro einzureichen.

N. Mit jeder vorgelegten Zwischenrechnung sind für die darin enthaltenen Leistungen und Lieferungen die Aufmaße einzureichen.

In der Schlussrechnung ist der Ausführungszeitraum, d. h. von Beginn bis Abschluss der Leistungen, genau mit Datumsangabe zu benennen.

Spätestens mit der Vorlage der Schlussrechnung ist eine vollständige Dokumentationsunterlage 3fach einzureichen.
Dazu gehören:
- Prüfbares kumulatives Aufmass (mit Planeintragungen)
- Werkzeichnungen
- Gewährleistungsbescheinigungen
- Fachunternehmererklärung
- aktuelle Freistellungsbescheinigung des zuständigen Finanzamtes
- Konformitätserklärungen
- Prüfnachweis der Kurzschlussbedingungen / Schleifenwiderstand der veränderten Elektroanlagen
- Prüfnachweise für das geänderte IKT-Netz
- Prüfzeugnisse, Zulassungen, Zertifikate, TÜV-Bescheinigungen
- Technische Datenblätter aller verwendeten Materialien, Material- und  Liefernachweise
- Bedienungs-, Wartungs- und Pflegehinweise (Wartungsrelevante Angaben) - Abnahmeprotokoll unterzeichnet

O. Die Zwischenrechnungen sind kumulierend zu stellen. In den Zwischenrechnungen ist der Leistungsstand durch Aufmaße, Tagelohnzettel und Bautagesberichte nachzuweisen.
Abschlagszahlungen erfolgen nur in Höhe der dadurch nachgewiesenen Leistungen.

P. Die Anordnung von Stundenlohnarbeiten ist erst nach schriftlicher Aufforderung durch des AG zu beginnen. Der Umfang der im Einzelfall zu erbringen Leistungen wird bei Anordnung fest gelegt. Der Leistungsnachweis durch Tagelohnzettel und Bautagesberichte muss bis am dritten Arbeitstag nach Leistungserbringung durch die örtliche Bauleitung gegengezeichnet sein.

Auftragserweiterungen, welche durch den Bauherren gefordert werden, sind dem Planungsbüro vorab schriftlich anzuzeigen und zu begründen (Unterzeichnung IS des Bauherren o. glw.).
Ein Ausführung hat erst nach erfolgter Bestätigung durch das baubetreuende Planungsbüro zu erfolgen.

Liegt diese nicht vor und wurden die Leistungen trotzdem erbracht, besteht kein Anspruch auf Vergütung dieser Leistungen !

Q. Sollten die Unterlagen zum frühstmöglichen Termin, wie unter den Punkten N, O, P nicht vorliegen, erfolgt keine Bearbeitung der Rechnung bis zur vollständigen Erbringung.

*Hinweis: Angaben zur Baustelle*
0.2 Angaben zur Baustelle

Die Bundesagentur für Arbeit beabsichtigt in dieser Maßnahme die Erneuerung verwitterten Holzfenster und Türen im Bereich der Lehrsäle 1 bis 3.

Das Objekt befindet sich

BIN Meißen
Jüdenbergstraße 2
01662 Meißen

Alle Bereiche im Gebäude werden durch die BIN genutzt .

Das Grundstück ist von einer öffentlichen Verkehrsfläche erreichbar.

*Hinweis: Angaben zur Ausführung*
0.3 Angaben zur Ausführung

Die Ausführung der geplanten Leistung erfolgt am Gebäude der Lehrsäle.

Zur Einhaltung der Fertigstellungstermine ist es erforderlich, dass in mehreren Bereichen, immer in Abstimmung mit der BIN und der Bauleitung, gleichzeitig gearbeitet wird. Hierzu ist durch den AN abzusichern, dass eine ausreichende Anzahl von AK zur Verfügung steht und eingesetzt werden kann.

Abhängigkeiten zwischen einzelnen Gewerken bestehen nicht.

*Hinweis: Besondere Erschwernisse*
0.4 Besondere Erschwernisse

Die Ausführung der Arbeiten erfolgt während der Nutzung der BIN.

Es ist insbesondere bei öffentlich zugänglichen Bereichen darauf zu achten, dass keine Gefährdungen für Dritte entstehen können.

Es sind intensive Bautenschutz- und - Reinigungsmaßnahmen erforderlich.

#### 1.1 Baustelleneinrichtung

**1.1.1 Baustelleneinrichtung**
Einrichten, Vorhalten über die vereinbarte Leistungszeit sowie Räumen der Baustelle und Wiederherstellen des Geländes, mit folgenden in den Pauschalpreis einzurechnenden Leistungen, soweit sie nicht in nachfolgenden Einzelpositionen erfasst sind:
-  Lager- und Arbeitsplätze
-  Maschinen, Geräte, Werkzeuge - Kleinstgeräte

Vorhaltung : über die gesamt Bauzeit
Menge: 1,000 Psch

#### 1.2 Fassadenelemente

*Hinweis: Hinweis Fabrikate*
Alternativfabrikate sind ausdrücklich nicht zugelassen, weil in einem vorherigen Bauabschnitt schon Fassadenelemente in den jeweiligen Lehrsälen getauscht wurden.

Aufmaß vor Ort und vor Beginn der Fertigung ist als Leistung einzurechnen.

**1.2.1 Lieferung Fassadenelemente 3180 mm x 2980 mm Alu**
Fassadenelemente 3180 mm x 2980 mm, bestehend aus
2 Festfeldern und einer einfl. Tür mit Oberlicht (Kippfenster)
System: heroal C 50
Oberflächen:
Profile: RAL 0759 DB 703 FS
Verglasung:
2 x vorgerichtet für 28mm Stärke
2 x 2x8mm 2x6mm Thermo Top TGI 9005 Ug=1,0
W/(m2K)
Innen: VSG 8 mm beschichtet
Außen: VSG 8 mm
Profile:
Pfosten/Riegel: 18046 Pfosten 50/135, 18292 Isolator 36,5
mm, 8974 Butyl-Klebeband 38 mm (P), 18745
Verglasungsdichtung Coex,, 6890 Druckprofil 47/10, gel., 8373
ID-Abdeckprofil 50/30, 6896 Abdeckprofil 50/20, 18026 Riegel
50/140, 6895 Abdeckprofil 50/15
Menge: 4,000 St

**1.2.2 Lieferung Fassadenelemente 3180 mm x 2980 mm Alu**
Fassadenelemente 3180 mm x 2980 mm, bestehend aus
2 Festfeldern und einer einfl. Tür mit Oberlicht (Kippfenster).
System: heroal C 50
Oberflächen:
Profile: RAL 0759 DB 703 FS
Verglasung:
2 x vorgerichtet für 28mm Stärke
2 x 2x8mm 2x6mm Thermo Top TGI 9005 Ug=1,0
W/(m2K)
Innen: VSG 0,76/8 mm beschichtet
Außen: VSG 0,76/8mm
Profile:
Pfosten/Riegel: 18046 Pfosten 50/135, 18292 Isolator 36,5
mm, 8974 Butyl-Klebeband 38 mm (P), 18745
Verglasungsdichtung Coex,, 6890 Druckprofil 47/10, gel., 8373
ID-Abdeckprofil 50/30, 6896 Abdeckprofil 50/20, 18026 Riegel
50/140, 6895 Abdeckprofil 50/15
Menge: 2,000 St

**1.2.3 Lieferung Fassadenelement 1990 mm x 2980 mm Alu**
Fassadenelemente 1990 mm x 2980 mm, bestehend aus
1 Festfeld und einer einfl.Tür mit Oberlicht (Kippfenster)
System: heroal C 50
Oberflächen:
Profile: RAL 0759 DB 703 FS
Verglasung:
2 x vorgerichtet für 28mm Stärke
2 x 2x8mm 2x6mm Thermo Top TGI 9005 Ug=1,0
W/(m2K)
Innen: VSG 0,76/8 mm beschichtet
Außen: VSG 0,76/8mm
Profile:
Pfosten/Riegel: 18046 Pfosten 50/135, 18292 Isolator 36,5
mm, 8974 Butyl-Klebeband 38 mm (P), 18745
Verglasungsdichtung Coex,, 6890 Druckprofil 47/10, gel., 8373
ID-Abdeckprofil 50/30, 6896 Abdeckprofil 50/20, 18026 Riegel
50/140, 6895 Abdeckprofil 50/15
Menge: 1,000 St

**1.2.4 Demontage und Entsorgung alte Fassadenelemente Alu**
Demontage der vorhandenen Fassadenlemente, Abmessungen wie in Pos. 01.02.1, 01.02.2 und 01.02.3 beschrieben.
Fassadenelemente einschließlich aller Dichtungsstoffe und
Befestigungsmittel sowie anfallenden Bauschutt
transportieren und fachgerecht entsorgen unter Berücksichtigung der abfallrechtlichen Bestimmungen
zur Abfallbezeichnung und dem Abfallschlüssel.
Entsorgungsnachweise sind an die Bauleitung
zu übergeben.
Transportweg ca. 100 m
Menge: 7,000 St

**1.2.5 Demontage Türflügel und Oberlichter Alu**
Demontage Türflügel und Oberlichtfenster aus den
vorhandenen Fassadenelementen.

Abbau der Oberlichtgestänge vom Bestand,
diese bleiben erhalten und sind für den Einbau in den neuen Oberlichter bauseits zu sichern und zu lagern.

Türflügel und Oberlichtfenster transportieren und fachgerecht entsorgen,
unter Berücksichtigung der abfallrechtlichen Bestimmungen
zur Abfallbezeichnung und dem Abfallschlüssel.
Entsorgungsnachweise sind an die Bauleitung
zu übergeben.
Transportweg ca. 100 m
Menge: 7,000 St

**1.2.6 Montage Fassadenelemente**
Die Montage der KU-Fassadenelemente muss flucht- und lotrecht erfolgen. Alle zur Montage erforderlichen Befestigungsmittel, evt. Hebewerkzeuge, Abdichtungsmaterialien, ect. sind mit einzukalkulieren.

Die Anschlüsse müssen den bauphysikalischen Anforderungen gerecht werden. Die Anforderungen an Wärmeschutz, Feuchteschutz, Schallschutz und Fugenbewegung sind zu berücksichtigen.
Menge: 7,000 St

**1.2.7 Montage Türflügel und Oberlichter**
Komplette Montage der Türflügel und Oberlichtfenster
sowie Anbau der bauseits gelagerten Oberlichtgestänge.
Alle zur Montage erforderlichen Befestigungsmittel, evt. Hebewerkzeuge, Abdichtungsmaterialien, ect. sind mit einzukalkulieren.
Menge: 7,000 St

**1.2.8 Demontage und Montage Absturzsicherung**
Die vorhandene Absturzsicherung bestehend aus einem Glasfeld VSG und einem außen angebrachten Stahlgeländer,
ca. 1,00 m², demontieren, bauseits sicher lagern und nach Einbau der Fassadenelemente wieder montieren,
vorhandener Verankerunsgrund Mauerwerk, 4 Punkthalter.

Alle zur Montage erfoderlichen Befestigungsmittel, evt. Hebewerkzeuge, Abdichtungsmaterial,
ect. sind mit einzukalkulieren.
Menge: 3,000 St

**1.2.9 Kran- bzw. Hubarbeiten für Gläser und Elemente über 100 kg**
Menge: 5,000 Std

**1.2.10 Stundenlohnarbeiten Facharbeiter**
Erbringung von Leistungen auf Anweisung der Bauleitung,
auf Regienachweis

Facharbeiter
Menge: 5,000 Std
